# Leistungsbeschreibung (GAEB DA XML 3.1, DA81)
Erstellt mit: Eigenentwicklung RIDI Leuchten GmbH, BMEcat2GAEB, 03.05.2026

## Leistungsverzeichnis

**001 - 1207297SW**
Blindabdeckung Länge=4000 mm, IP20, Kunststoff schwarz

Artikelnummer: 1207297SW

Artikelbezeichnung: VLBKM 4000 SW

Produktkategorie: Mechanisches Zubehör

Maß L: 4000 mm

Maß B: 58 mm

Maß H: 15 mm

Montageart: Stromschiene

Farbe: schwarz, ähnlich RAL 9005

Glühdrahtprüfung: 850 °C

Werkstoff des Gehäuses: Kunststoff
