# Leistungsbeschreibung (GAEB DA XML 3.1, DA81)
Erstellt mit: Eigenentwicklung RIDI Leuchten GmbH, BMEcat2GAEB, 15.03.2026

## Leistungsverzeichnis

**001 - 2200017SW**
Außenliegender Verbinder, ballwurfsicher, für Tragschiene LINIA EVO, 1 Stück

Artikelnummer: 2200017SW

Artikelbezeichnung: VL2TVAB-SW

Produktkategorie: Mechanisches Zubehör

Maß L: 500 mm

Maß B: 63 mm

Maß H: 29 mm

Montageart: Stromschiene

Farbe: schwarz, ähnlich RAL 9005

Werkstoff des Gehäuses: Stahl

Oberflächenbehandlung des Gehäuses: pulverbeschichtet

Schutzklasse: ohne
