# Leistungsbeschreibung (GAEB DA XML 3.1, DA81)
Erstellt mit: Eigenentwicklung RIDI Leuchten GmbH, BMEcat2GAEB, 10.05.2026

## Leistungsverzeichnis

**001 - 2200050/L500**
Seilpendel für RIDI LINIA EVO Knoten (L, T, X) VL2KN mit Deckenbefestiger für gerade und schräge Decken bis zu einer Neigung von 40°, Seil 5,0 m, Höhe einstellbar, maximal 20 kg, 1 Stück

Artikelnummer: 2200050/L500

Artikelbezeichnung: ZSPD-VL2KN-5M

Produktkategorie: Mechanisches Zubehör

Maß L: 5000 mm

Farbe: nickel

Werkstoff des Gehäuses: Stahl

Schutzklasse: I
