# Leistungsbeschreibung (GAEB DA XML 3.1, DA81)
Erstellt mit: Eigenentwicklung RIDI Leuchten GmbH, BMEcat2GAEB, 19.07.2026

## Leistungsverzeichnis

**001 - 2500079SI**
Tragschiene der RIDI LINIA EVO-Produktfamilie. Installation als Einzelleuchte oder mehrlängiges Lichtband. Ausgelegt für Anbau- und Pendelmontage. Schnelle und einfache Installation weiterer Tragschienen durch Elektromechanischen Verbinder Duo-Connect. Tragschiene mit durchgehender, integrierter Stromführung aus halogen- und silikonfreiem Material. Variable und einfache Kontaktierung der Geräteträger an beliebiger Stelle in der Tragschiene. Elektrische Einspeisung kann am Tragschienenanfang, Tragschienenende oder Tragschienenstoß mittels vorgeprägter Ausbrechöffnungen erfolgen. Profilierte Tragschiene mit Nut für mehr Torsionssteifigkeit  aus verzinktem kunstharzbeschichteten Stahlblech. Der Montageabstand der Abhängepunkte in einer Lichtbandanwendung kann bis zu 5.000 mm betragen. Die Tragschienen können mit den Befestigungs- und Zubehörteilen montiert bzw. komplettiert werden (Zubehör ist separat zu bestellen). Die Tragschiene ist mit Geräteträgern oder Blindabdeckungen vollständig zu verschließen. Ballwurfsichere Ausführung durch spezielles Zubehör möglich.

Artikelnummer: 2500079SI

Artikelbezeichnung: VL2TM 1000-14 SI

Produktkategorie: Tragschiene

Einsatzbereich: Bildung|Büro|Data Center|Einzelhandel|Industrie|Lebensmittel|Logistik|Sport- und Mehrzweckhallen

Einsatzbereich HACCP: Unverpackte Lebensmittel|Verpackte Lebensmittel

Maß L: 1000 mm

Maß B: 64 mm

Maß H: 54 mm

Montageart: Pendel|Anbau

Anschlussart: Stromschienenadapter

Anzahl Pole: 14

Leiterquerschnitt: 2,5 mm²

Farbe: silber, ähnlich RAL 9006

Schutzart: IP20

Ballwurfsicher (DIN 18032-3 Kat. D1): Optional (Zubehör)

Werkstoff des Gehäuses: Stahl

Schutzklasse: I
