# Leistungsbeschreibung (GAEB DA XML 3.1, DA81)
Erstellt mit: Eigenentwicklung RIDI Leuchten GmbH, BMEcat2GAEB, 29.03.2026

## Leistungsverzeichnis

**001 - 0326974AQ**
Deckenleuchte der BRITT2-Produktfamilie. Lichtlenkung durch Linse, Ausstrahlungscharakteristik doppelt asymmetrisch, doppelt schrägstrahlend, Lichtaustritt direkt. Leuchtmittel LED-M eingebaut, Austausch durch Fachkraft möglich. Die Leuchte generiert einen Bemessungslichtstrom von 5590 lm in Lichtfarbe 830, Lichtstrom einstellbar: Nein. Die hohe LED-Lebensdauer ermöglicht einen langen Einsatz bei gleichbleibender Beleuchtungsgüte. Hohe Lichtqualität durch eine Farborttoleranz von < 3 SDCM.  Gehäuse aus Stahl, schwarz, ähnlich RAL 9005, Schutzart IP20. Abdeckung aus PMMA klar. Montage über 3-Phasen-Adapter an Stromschiene. Mit elektronischem Betriebsgerät On/Off. Austausch durch Fachkraft möglich. Nennspannung 220 - 240 V AC/DC 50 - 60 Hz.

Artikelnummer: 0326974AQ

Artikelbezeichnung: BRITT2-2 NDFSW830R0550

Produktkategorie: Deckenleuchte

Einsatzbereich: Bildung|Büro|Einzelhandel

Leuchtenform: rechteckig

Verstellbarkeit: drehbar

Maß L: 501 mm

Maß B: 125 mm

Maß H: 102 mm

Montageart: Stromschiene

Montageort: Stromschiene

Anschlussart: Stromschienenadapter

Art der Verdrahtung: geeignet für Durchgangsverdrahtung

Anzahl Pole: 3

Leiterquerschnitt: 0,5 - 2,5 mm²

Farbe: schwarz, ähnlich RAL 9005

Schutzart: IP20

Stoßfestigkeitsgrad: IK03

Glühdrahtprüfung: 650 °C

Zulässige Umgebungstemperatur: -25 - 35 °C

Werkstoff des Gehäuses: Stahl

Oberflächenbehandlung des Gehäuses: pulverbeschichtet

Werkstoff der Abdeckung: PMMA klar

Art der Steuerung: On/Off

Nennspannung: 220 - 240 V

Frequenz: 50 - 60 Hz

Spannungsart: AC/DC

Bemessungsleistung: 33,0 W

Schutzklasse: I

Lichtlenker: Linse

Lichtaustritt: direkt

Lichtverteilung: doppelt asymmetrisch

Ausstrahlungscharakteristik: doppelt schrägstrahlend

UGR-Klasse: ≤ 25

Bemessungslichtstrom: 5590 lm

Leuchteneffizienz: 169 lm/W

Leuchtmittel: LED-M

Inklusive Leuchtmittel: Ja

Farbwiedergabeindex Ra: ≥ 80

Farbtemperatur: 3000 K

Lichtfarbe: 830

Farborttoleranz (SDCM): < 3 SDCM

Photobiologische Sicherheit: RG1

Bemessungslebensdauer L80B50 (tq = 25 °C): 100.000 h

Bemessungslebensdauer L80B10 (tq = 25 °C): 100.000 h

Energieeffizienzklasse Leuchtmittel: C
