# Leistungsbeschreibung (GAEB DA XML 3.1, DA81)
Erstellt mit: Eigenentwicklung RIDI Leuchten GmbH, BMEcat2GAEB, 29.03.2026

## Leistungsverzeichnis

**001 - 0336987SW**
Hallenstrahler der LUNARO2-Produktfamilie. Lichtlenkung durch Linse, Ausstrahlungscharakteristik symmetrisch, mediumstrahlend, Lichtaustritt direkt. Leuchtmittel LED-M eingebaut, Austausch durch Fachkraft möglich. Die Leuchte generiert einen Bemessungslichtstrom von 21910 lm in Lichtfarbe 865, Lichtstrom einstellbar: stufenlos. Die hohe LED-Lebensdauer ermöglicht einen langen Einsatz bei gleichbleibender Beleuchtungsgüte. Hohe Lichtqualität durch eine Farborttoleranz von < 4 SDCM.  Gehäuse aus Aluminium, schwarz, Schutzart IP65. Abdeckung aus PC klar.  Mit elektronischem Betriebsgerät DALI-2. Austausch durch Fachkraft möglich. Nennspannung 220 - 240 V AC 50 - 60 Hz.

Artikelnummer: 0336987SW

Artikelbezeichnung: LUNARO2DASW865B2200

Produktkategorie: Hallenstrahler

Einsatzbereich: Industrie|Lebensmittel

Einsatzbereich HACCP: Produktion|Unverpackte Lebensmittel

Leuchtenform: rund

Verstellbarkeit: starr

Maß H: 122 mm

Maß D: 400 mm

Montageart: Pendel

Montageort: Decke

Anschlussart: Steckklemme

Länge der Anschlussleitung: 1,5 m

Art der Verdrahtung: Abschluss

Anzahl Pole: 5

Leiterquerschnitt: 0,5 - 2,5 mm²

Farbe: schwarz

Schutzart: IP65

Stoßfestigkeitsgrad: IK09

Glühdrahtprüfung: 850 °C

Zulässige Umgebungstemperatur: -25 - 50 °C

Werkstoff des Gehäuses: Aluminium

Oberflächenbehandlung des Gehäuses: pulverbeschichtet

Werkstoff der Abdeckung: PC klar

Art der Steuerung: DALI-2

Nennspannung: 220 - 240 V

Frequenz: 50 - 60 Hz

Spannungsart: AC

Bemessungsleistung: 147,0 W

Schutzklasse: I

Lichtlenker: Linse

Lichtaustritt: direkt

Lichtverteilung: symmetrisch

Ausstrahlungscharakteristik: mediumstrahlend

UGR-Klasse: ≤ 22

Lichtstrom einstellbar: stufenlos

Bemessungslichtstrom: 21910 lm

Leuchteneffizienz: 149 lm/W

Leuchtmittel: LED-M

Inklusive Leuchtmittel: Ja

Farbwiedergabeindex Ra: ≥ 80

Farbtemperatur: 6500 K

Lichtfarbe: 865

Farborttoleranz (SDCM): < 4 SDCM

Photobiologische Sicherheit: RG1

Bemessungslebensdauer L80B50 (tq = 25 °C): 85.000 h

Bemessungslebensdauer L80B10 (tq = 25 °C): 82.000 h

Energieeffizienzklasse Leuchtmittel: D
