# Leistungsbeschreibung (GAEB DA XML 3.1, DA81)
Erstellt mit: Eigenentwicklung RIDI Leuchten GmbH, BMEcat2GAEB, 29.03.2026

## Leistungsverzeichnis

**001 - 0627979**
Hallenstrahler der HERO2-Produktfamilie. Lichtlenkung durch Linse, Ausstrahlungscharakteristik symmetrisch, tiefstrahlend, Lichtaustritt direkt. Leuchtmittel LED-M eingebaut, Austausch durch Fachkraft möglich. Die Leuchte generiert einen Bemessungslichtstrom von 57580 lm in Lichtfarbe 840, Lichtstrom einstellbar: Nein. Die hohe LED-Lebensdauer ermöglicht einen langen Einsatz bei gleichbleibender Beleuchtungsgüte. Hohe Lichtqualität durch eine Farborttoleranz von < 3 SDCM.  Gehäuse aus Aluminium, verkehrsweiß, ähnlich RAL 9016, Schutzart IP66. Abdeckung aus PC klar. Pendelmontage (Kette, Seil) mit entsprechenden Befestigungssätzen. Wandmontage mit entsprechendem Zubehör. Mit elektronischem Betriebsgerät On/Off. Austausch durch Fachkraft möglich. Nennspannung 220 - 240 V AC/DC 50 - 60 Hz.

Artikelnummer: 0627979

Artikelbezeichnung: HERO2NDWS840T6000

Produktkategorie: Hallenstrahler

Einsatzbereich: Lebensmittel|Sport- und Mehrzweckhallen

Einsatzbereich HACCP: Produktion|Unverpackte Lebensmittel

Leuchtenform: rechteckig

Verstellbarkeit: starr

Maß L: 868 mm

Maß B: 160 mm

Maß H: 114 mm

Montageart: Anbau|Pendel

Montageort: Decke

Anschlussart: Steckklemme

Länge der Anschlussleitung: 0,3 m

Art der Verdrahtung: Abschluss

Anzahl Pole: 3

Leiterquerschnitt: 0,5 - 2,5 mm²

Farbe: verkehrsweiß, ähnlich RAL 9016

Schutzart: IP66

Stoßfestigkeitsgrad: IK09

Glühdrahtprüfung: 650 °C

Zulässige Umgebungstemperatur: -25 - 70 °C

Werkstoff des Gehäuses: Aluminium

Oberflächenbehandlung des Gehäuses: pulverbeschichtet

Werkstoff der Abdeckung: PC klar

Art der Steuerung: On/Off

Nennspannung: 220 - 240 V

Frequenz: 50 - 60 Hz

Spannungsart: AC/DC

Bemessungsleistung: 319,0 W

Schutzklasse: I

Lichtlenker: Linse

Farbe des Rasters: weiß

Lichtaustritt: direkt

Lichtverteilung: symmetrisch

Ausstrahlungscharakteristik: tiefstrahlend

UGR-Klasse: ≤ 22

Bemessungslichtstrom: 57580 lm

Leuchteneffizienz: 181 lm/W

Leuchtmittel: LED-M

Inklusive Leuchtmittel: Ja

Farbwiedergabeindex Ra: ≥ 80

Farbtemperatur: 4000 K

Lichtfarbe: 840

Farborttoleranz (SDCM): < 3 SDCM

Photobiologische Sicherheit: RG1

Bemessungslebensdauer L80B50 (tq = 25 °C): 100.000 h

Bemessungslebensdauer L80B10 (tq = 25 °C): 50.000 h

Energieeffizienzklasse Leuchtmittel: C
