# Leistungsbeschreibung (GAEB DA XML 3.1, DA81)
Erstellt mit: Eigenentwicklung RIDI Leuchten GmbH, BMEcat2GAEB, 30.03.2025

## Leistungsverzeichnis

**001 - 0650592**
Deckenleuchte der ABR-Produktfamilie. Lichtlenkung durch Raster, Ausstrahlungscharakteristik symmetrisch, extrem breitstrahlend, Lichtaustritt direkt. Leuchtmittel L-TUBE eingebaut, Austausch durch Endkunde möglich. Die Leuchte generiert einen Bemessungslichtstrom von 21090 lm in Lichtfarbe 840, Lichtstrom einstellbar: Nein. Die hohe LED-Lebensdauer ermöglicht einen langen Einsatz bei gleichbleibender Beleuchtungsgüte. Hohe Lichtqualität durch eine Farborttoleranz von < 3 SDCM. Gehäuse aus Stahl, verkehrsweiß, ähnlich RAL 9016, Schutzart IP20. Pendelmontage mit entsprechenden Befestigungssätzen. Deckenmontage mittels der beigelegten Schlitzscheiben. Schienenmontage an Tragschiene TRAS oder VLTO. Mit elektronischem Betriebsgerät On/Off. Austausch durch Fachkraft möglich. Nennspannung 220 - 240 V AC/DC 50 - 60 Hz.

Artikelnummer: 0650592

Artikelbezeichnung: ABR-L 380/2520-840 T

Produktkategorie: Deckenleuchte

Einsatzbereich: Sport- und Mehrzweckhallen

Leuchtenform: rechteckig

Verstellbarkeit: starr

Maß L: 1549 mm

Maß B: 481 mm

Maß H: 95 mm

Montageart: Anbau|Pendel

Montageort: Decke|Tragschiene

Anschlussart: Steckklemme

Art der Verdrahtung: geeignet für Durchgangsverdrahtung

Anzahl Pole: 5

Leiterquerschnitt: 0,5 - 2,5 mm²

Farbe: verkehrsweiß, ähnlich RAL 9016

Schutzart: IP20

Ballwurfsicher: Ja

Glühdrahtprüfung: 650 °C

Zulässige Umgebungstemperatur: -20 - 25 °C

Werkstoff des Gehäuses: Stahl

Oberflächenbehandlung des Gehäuses: pulverbeschichtet

Werkstoff der Abdeckung: Stahl

Art der Steuerung: On/Off

Nennspannung: 220 - 240 V

Frequenz: 50 - 60 Hz

Spannungsart: AC/DC

Bemessungsleistung: 183,0 W

Schutzklasse: I

Lichtlenker: Raster

Farbe des Rasters: weiß

Lichtaustritt: direkt

Lichtverteilung: symmetrisch

Ausstrahlungscharakteristik: extrem breitstrahlend

UGR-Klasse: ≤ 22

Bemessungslichtstrom: 21090 lm

Leuchteneffizienz: 115 lm/W

Leuchtmittel: L-TUBE

Inklusive Leuchtmittel: Ja

Farbwiedergabeindex Ra: ≥ 80

Farbtemperatur: 4000 K

Lichtfarbe: 840

Farborttoleranz (SDCM): < 3 SDCM

Photobiologische Sicherheit: RG1

Bemessungslebensdauer L80B50 (tq = 25 °C): 50.000 h

Energieeffizienzklasse Leuchtmittel: D
