# Leistungsbeschreibung (GAEB DA XML 3.1, DA81)
Erstellt mit: Eigenentwicklung RIDI Leuchten GmbH, BMEcat2GAEB, 06.09.2026

## Leistungsverzeichnis

**001 - 0921286**
Deckenleuchte der IPPY-Produktfamilie. Lichtlenkung durch Diffusor, Ausstrahlungscharakteristik symmetrisch, diffus strahlend, Lichtaustritt direkt/indirekt. Leuchtmittel LED-M eingebaut, Austausch durch Fachkraft möglich. Die Leuchte generiert einen Bemessungslichtstrom von 7000 lm in Lichtfarbe 865, Lichtstrom einstellbar: in Stufen. Die hohe LED-Lebensdauer ermöglicht einen langen Einsatz bei gleichbleibender Beleuchtungsgüte. Hohe Lichtqualität durch eine Farborttoleranz von < 3 SDCM. Lichtstrom in Stufen einstellbar von 4200 - 7000 lm. Gehäuse aus Kunststoff, grau, Schutzart IP66. Abdeckung aus PC opal. Deckenmontage über Befestigungsklammern aus Edelstahl (beiliegend), an der Leuchte einrastbar. Pendelmontage über Befestigungsbügel aus Edelstahldraht (an den Befestigungsklammern einrastbar) sowie waagrechte bzw. senkrechte Wandmontage möglich (Zubehör). Mit elektronischem Betriebsgerät xFlex. Austausch durch Fachkraft möglich. Nennspannung 220 - 240 V AC/DC 50 - 60 Hz.

Artikelnummer: 0921286

Artikelbezeichnung: IPPY1200FLKG865O0700

Produktkategorie: Deckenleuchte

Einsatzbereich: Industrie|Lebensmittel

Einsatzbereich HACCP: Unverpackte Lebensmittel|Produktion

Leuchtenform: rechteckig

Verstellbarkeit: starr

Maß L: 1186 mm

Maß B: 86 mm

Maß H: 89 mm

Montageart: Anbau|Pendel

Anschlussart: Steckklemme

Art der Verdrahtung: geeignet für Durchgangsverdrahtung

Anzahl Pole: 3

Leiterquerschnitt: 0,5 - 2,5 mm²

Farbe: grau

Schutzart: IP66

Stoßfestigkeitsgrad: IK08

Glühdrahtprüfung: 650 °C

Zulässige Umgebungstemperatur: -20 - 35 °C

Werkstoff des Gehäuses: Kunststoff

Werkstoff der Abdeckung: PC opal

Art der Steuerung: xFlex

Nennspannung: 220 - 240 V

Frequenz: 50 - 60 Hz

Spannungsart: AC/DC

Bemessungsleistung: 44,0 W

Schutzklasse: I

Lichtlenker: Diffusor

Lichtaustritt: direkt/indirekt

Lichtverteilung: symmetrisch

Ausstrahlungscharakteristik: diffus strahlend

UGR-Klasse: > 25

Lichtstrom einstellbar: in Stufen

Bemessungslichtstrom: 7000 lm

Einstellbarer Lichtstrom: 4200 - 7000 lm

Leuchteneffizienz: 159 lm/W

Farbwiedergabeindex Ra: ≥ 80

Farbtemperatur: 6500 K

Farborttoleranz (SDCM): < 3 SDCM

Photobiologische Sicherheit: RG1

Bemessungslebensdauer L80B50 (tq = 25 °C): 100.000 h

Bemessungslebensdauer L80B10 (tq = 25 °C): 100.000 h

Energieeffizienzklasse Leuchtmittel: C
