# Leistungsbeschreibung (GAEB DA XML 3.1, DA81)
Erstellt mit: Eigenentwicklung RIDI Leuchten GmbH, BMEcat2GAEB, 29.03.2026

## Leistungsverzeichnis

**001 - 0206072**
Wandhalterung  für HERO2-6000, weiß

Artikelnummer: 0206072

Artikelbezeichnung: ZBS-WH HERO2-6000

Produktkategorie: Mechanisches Zubehör

Maß L: 716 mm

Maß B: 310 mm

Maß H: 240 mm

Farbe: verkehrsweiß, ähnlich RAL 9016
