# Leistungsbeschreibung (GAEB DA XML 3.1, DA81)
Erstellt mit: Eigenentwicklung RIDI Leuchten GmbH, BMEcat2GAEB, 10.05.2026

## Leistungsverzeichnis

**001 - 0206074**
Seilklemme HERO2 mit Schlaufe Durchmesser 2 mm

Artikelnummer: 0206074

Artikelbezeichnung: ZSP-SK HERO2

Produktkategorie: Mechanisches Zubehör
