# Leistungsbeschreibung (GAEB DA XML 3.1, DA81)
Erstellt mit: Eigenentwicklung RIDI Leuchten GmbH, BMEcat2GAEB, 29.03.2026

## Leistungsverzeichnis

**001 - 0209615**
Abdeckring für PAT175 bis Deckenöffnung Durchmesser 180 mm

Artikelnummer: 0209615

Artikelbezeichnung: ZADR-PAT175-DM190

Produktkategorie: Mechanisches Zubehör

Maß H: 1,5 mm

Maß D: 190 mm
