# Leistungsbeschreibung (GAEB DA XML 3.1, DA81)
Erstellt mit: Eigenentwicklung RIDI Leuchten GmbH, BMEcat2GAEB, 12.04.2026

## Leistungsverzeichnis

**001 - 0209644**
Notlichtwechselrichter mit Einzelbatterie, autom. Selbsttest, 3h Notbetrieb, für ColourSwitch-Ausführung

Artikelnummer: 0209644

Artikelbezeichnung: ZEL-FPL-EM-BOX-FL-CS

Maß L: 240 mm

Maß B: 43 mm

Maß H: 30 mm
