# Leistungsbeschreibung (GAEB DA XML 3.1, DA81)
Erstellt mit: Eigenentwicklung RIDI Leuchten GmbH, BMEcat2GAEB, 19.04.2026

## Leistungsverzeichnis

**001 - 0211766**
Druckausgleichs-Element < 0°C, 1 Stück

Artikelnummer: 0211766

Artikelbezeichnung: ZDAE-IPPY

Produktkategorie: Mechanisches Zubehör

Maß L: 16 mm

Maß B: 27 mm

Maß H: 24 mm
