# Leistungsbeschreibung (GAEB DA XML 3.1, DA81)
Erstellt mit: Eigenentwicklung RIDI Leuchten GmbH, BMEcat2GAEB, 24.05.2026

## Leistungsverzeichnis

**001 - 0205922/L300**
Aufhänger, glanzverzinkt, für VLT-Tragschiene mit Seil und Öse, Länge = 3,0 m

Artikelnummer: 0205922/L300

Artikelbezeichnung: VLTHS AUFHÄNGER MIT OESE

Produktkategorie: Mechanisches Zubehör
