# Leistungsbeschreibung (GAEB DA XML 3.1, DA81)
Erstellt mit: Eigenentwicklung RIDI Leuchten GmbH, BMEcat2GAEB, 19.04.2026

## Leistungsverzeichnis

**001 - 0209623**
Befestigungssatz Paneeldecken für ARKA-E1197 und ARKA-E1247

Artikelnummer: 0209623

Artikelbezeichnung: ZBS-P ARKA-E 1200-1250

Produktkategorie: Mechanisches Zubehör

Maß L: 1052 mm

Maß B: 37 mm

Maß H: 35,5 mm

Montageart: Einbau

Farbe: glanzverzinkt

Werkstoff des Gehäuses: Stahl
