# Leistungsbeschreibung (GAEB DA XML 3.1, DA81)
Erstellt mit: Eigenentwicklung RIDI Leuchten GmbH, BMEcat2GAEB, 10.05.2026

## Leistungsverzeichnis

**001 - 0209636**
Durchgangsverdrahtung innen für Leuchtenserie IPPY1500, 3x 2,5 mm², Länge 1250 mm

Artikelnummer: 0209636

Artikelbezeichnung: ZIDV-IPPY1500/3/2,5

Produktkategorie: Elektrisches Zubehör

Maß L: 1250 mm

Maß B: 30 mm

Maß H: 22 mm
