# Leistungsbeschreibung (GAEB DA XML 3.1, DA81)
Erstellt mit: Eigenentwicklung RIDI Leuchten GmbH, BMEcat2GAEB, 14.06.2026

## Leistungsverzeichnis

**001 - 0209639**
Ersatztreiber, schaltbar, für FPL5-Typen xFlex und ColourSwitch

Artikelnummer: 0209639

Artikelbezeichnung: ZEL-FPL5-VE-I-FL-CS

Produktkategorie: Elektrisches Zubehör

Maß L: 220 mm

Maß B: 56 mm

Maß H: 25 mm

Schutzklasse: I
