# Leistungsbeschreibung (GAEB DA XML 3.1, DA81)
Erstellt mit: Eigenentwicklung RIDI Leuchten GmbH, BMEcat2GAEB, 10.05.2026

## Leistungsverzeichnis

**001 - 0209640**
Ersatztreiber, DALI, für FPL5-Typen, ColourSwitch

Artikelnummer: 0209640

Artikelbezeichnung: ZEL-FPL5-VE-I-DA-CS

Maß L: 220 mm

Maß B: 56 mm

Maß H: 25 mm

Schutzklasse: I
