# Leistungsbeschreibung (GAEB DA XML 3.1, DA81)
Erstellt mit: Eigenentwicklung RIDI Leuchten GmbH, BMEcat2GAEB, 19.04.2026

## Leistungsverzeichnis

**001 - 0209642**
Einlegerahmen für Deckenmodul M625 für Leuchte M600

Artikelnummer: 0209642

Artikelbezeichnung: ZBS-ELR-EQ M625/600

Produktkategorie: Mechanisches Zubehör

Maß L: 620 mm

Maß B: 620 mm

Maß H: 55 mm
