# Leistungsbeschreibung (GAEB DA XML 3.1, DA81)
Erstellt mit: Eigenentwicklung RIDI Leuchten GmbH, BMEcat2GAEB, 06.09.2026

## Leistungsverzeichnis

**001 - 0209674**
Durchgangsverdrahtung außen für Leuchtenserie REVIO, 5x1,5 mm², Länge 1860 mm

Artikelnummer: 0209674

Artikelbezeichnung: ZADV-REVIO-AE1560/5/1,5

Produktkategorie: Elektrisches Zubehör

Maß L: 1860 mm

Farbe: grau
