# Leistungsbeschreibung (GAEB DA XML 3.1, DA81)
Erstellt mit: Eigenentwicklung RIDI Leuchten GmbH, BMEcat2GAEB, 10.05.2026

## Leistungsverzeichnis

**001 - 0211762**
Wannenverschluss Edelstahl V2A, inklusive 6 Stopfen für IPPY0605

Artikelnummer: 0211762

Artikelbezeichnung: ZWV-V2A-IPPY0605-6

Produktkategorie: Mechanisches Zubehör

Maß L: 120 mm

Maß B: 120 mm

Maß H: 90 mm
