# Leistungsbeschreibung (GAEB DA XML 3.1, DA81)
Erstellt mit: Eigenentwicklung RIDI Leuchten GmbH, BMEcat2GAEB, 10.05.2026

## Leistungsverzeichnis

**001 - 0211767**
Ersatzwanne für IPPY0605 aus PC, 1 Stück

Artikelnummer: 0211767

Artikelbezeichnung: WIPPY0605-PC

Produktkategorie: Lichttechnisches Zubehör

Maß L: 600 mm

Maß B: 84 mm

Maß H: 42 mm
