# Leistungsbeschreibung (GAEB DA XML 3.1, DA81)
Erstellt mit: Eigenentwicklung RIDI Leuchten GmbH, BMEcat2GAEB, 08.02.2026

## Leistungsverzeichnis

**001 - 0322723**
Downlight der PAT-Produktfamilie. Lichtlenkung durch Reflektor, Ausstrahlungscharakteristik symmetrisch, breitstrahlend, Lichtaustritt direkt. Leuchtmittel LED-M eingebaut, Austausch durch Fachkraft möglich. Die Leuchte generiert einen Bemessungslichtstrom von 2540 lm in Lichtfarbe 830/840, Lichtstrom einstellbar: in Stufen. Die hohe LED-Lebensdauer ermöglicht einen langen Einsatz bei gleichbleibender Beleuchtungsgüte. Hohe Lichtqualität durch eine Farborttoleranz von < 3 SDCM.  Gehäuse aus Stahl, weiß, Schutzart IP20

IP44 raumseitig. Abdeckung aus PC strukturiert. Befestigungsklammern standardmäßig an das Leuchtengehäuse vormontiert. Mit elektronischem Betriebsgerät xFlex. Austausch durch Fachkraft möglich. Nennspannung 220 - 240 V AC/DC 50 - 60 Hz.

Artikelnummer: 0322723

Artikelbezeichnung: PAT235FLWS830840W0250

Produktkategorie: Downlight

Einsatzbereich: Büro|Bildung

Leuchtenform: rund

Verstellbarkeit: starr

Maß H: 128 mm

Maß D: 230 mm

Montageart: Einbau

Montageort: Decke

Anschlussart: Steckklemme

Art der Verdrahtung: geeignet für Durchgangsverdrahtung

Anzahl Pole: 3

Leiterquerschnitt: 0,5 - 1,5 mm²

Systemmaß: D 200

Farbe: weiß

Schutzart: IP20|IP44 raumseitig

Stoßfestigkeitsgrad: IK03

Glühdrahtprüfung: 650 °C

Zulässige Umgebungstemperatur: -20 - 40 °C

Werkstoff des Gehäuses: Stahl

Oberflächenbehandlung des Gehäuses: pulverbeschichtet

Werkstoff der Abdeckung: PC strukturiert

Art der Steuerung: xFlex

Nennspannung: 220 - 240 V

Frequenz: 50 - 60 Hz

Spannungsart: AC/DC

Bemessungsleistung: 19,5 W

Schutzklasse: II

Lichtlenker: Reflektor

Lichtaustritt: direkt

Lichtverteilung: symmetrisch

Ausstrahlungscharakteristik: breitstrahlend

UGR-Klasse: ≤ 22

Lichtstrom einstellbar: in Stufen

Bemessungslichtstrom: 2540 lm

Leuchteneffizienz: 130 lm/W

Leuchtmittel: LED-M

Inklusive Leuchtmittel: Ja

Farbwiedergabeindex Ra: ≥ 80

Farbtemperatur: 3000 K|4000 K

Lichtfarbe: 830/840

Farbtemperatur einstellbar: Ja

Farborttoleranz (SDCM): < 3 SDCM

Photobiologische Sicherheit: RG1

Bemessungslebensdauer L80B50 (tq = 25 °C): 50.000 h

Energieeffizienzklasse Leuchtmittel:
