# Leistungsbeschreibung (GAEB DA XML 3.1, DA81)
Erstellt mit: Eigenentwicklung RIDI Leuchten GmbH, BMEcat2GAEB, 06.04.2025

## Leistungsverzeichnis

**001 - 0331363//375**
Downlight der EDLR-Produktfamilie. Lichtlenkung durch, Ausstrahlungscharakteristik symmetrisch, , Lichtaustritt direkt. Leuchtmittel LED-M eingebaut, Austausch durch Fachkraft möglich. Die Leuchte generiert einen Bemessungslichtstrom von 1880 lm in Lichtfarbe 830, Lichtstrom einstellbar: stufenlos. Die hohe LED-Lebensdauer ermöglicht einen langen Einsatz bei gleichbleibender Beleuchtungsgüte. Hohe Lichtqualität durch eine Farborttoleranz von < 3 SDCM. Gehäuse aus Aluminium, weiß, Schutzart IP20. Abdeckung aus PC klar. Zusätzlich zu den Standardbefestigungsklammern für Klemmdicken von 0 bis 40 mm, sind als Zubehör spezielle Befestigungssätze wie Paneeleinbausätze, Verstärkungsplatten, Betoneingießtöpfe, Einputzringe, Schräg- und Halbeinbausätze lieferbar. Mit elektronischem Betriebsgerät DALI. Austausch durch Fachkraft möglich. Nennspannung 220 - 240 V AC/DC 50 - 60 Hz.

Artikelnummer: 0331363//375

Artikelbezeichnung: EDLR 235/2000-830 SMB-DALI-ED3

Produktkategorie: Downlight

Einsatzbereich: Bildung|Einzelhandel

Leuchtenform:

Mit Notlichtelement: Ja

Maß H: 172 mm

Maß D: 235 mm

Montageart: Einbau

Farbe: weiß

Schutzart: IP20

Glühdrahtprüfung: 650 °C

Einbau in isolierte Decke möglich: Nein

Werkstoff des Gehäuses: Aluminium

Werkstoff der Abdeckung: PC klar

Art der Steuerung: DALI

Nennspannung: 220 - 240 V

Frequenz: 50 - 60 Hz

Spannungsart: AC/DC

Bemessungsleistung: 16,0 W

Schutzklasse: I

Lichtaustritt: direkt

Lichtverteilung: symmetrisch

UGR-Klasse: ≤ 16

Bemessungslichtstrom: 1880 lm

Lichtstrom einstellbar: stufenlos

Leuchteneffizienz: 117,5 lm/W

Leuchtmittel: LED-M

Inklusive Leuchtmittel: Ja

Farbwiedergabeindex Ra: ≥ 80

Farbtemperatur: 3000 K

Lichtfarbe: 830

Farborttoleranz (SDCM): < 3 SDCM

Energieeffizienzklasse Leuchtmittel: D

Einspeisung: Einzelbatterie

Schaltungsart: Dauerschaltung

Leuchtdauer: 3 h

Überwachungseinrichtung: automatischer Selbsttest

Akkutyp: NiCd
