# Leistungsbeschreibung (GAEB DA XML 3.1, DA81)
Erstellt mit: Eigenentwicklung RIDI Leuchten GmbH, BMEcat2GAEB, 05.04.2026

## Leistungsverzeichnis

**001 - 0332702//696**
Strahlermodul REY-NX der RIDI LINIA EVO-Produktfamilie. Lichtlenkung durch Reflektor aus, Ausstrahlungscharakteristik symmetrisch, tief-breitstrahlend, Lichtaustritt direkt. Leuchtmittel LED-M eingebaut, Austausch durch Fachkraft möglich. Die Leuchte generiert einen Bemessungslichtstrom von 5070 lm in Lichtfarbe 840, Lichtstrom einstellbar: stufenlos. Die hohe LED-Lebensdauer von bis zu 95.000 h ermöglicht einen langen Einsatz bei gleichbleibender Beleuchtungsgüte. Hohe Lichtqualität durch eine Farborttoleranz von < 3 SDCM.  Aluminium, verkehrsweiß, ähnlich RAL 9016, Schutzart IP20, Zulässige Umgebungstemperatur -20 - 25 °C. Einfaches Einclipsen zur elektrischen Kontaktierung und mechanischen Befestigung im systemgebundenem LINIA EVO Tragschienensystem. Mit elektronischem Betriebsgerät DALI-2. Austausch durch Fachkraft möglich. Nennspannung 220 - 240 V AC/DC 50 - 60 Hz.

Artikelnummer: 0332702//696

Artikelbezeichnung: VL2MF-REY-NX-1-7DAWS840TB0500

Produktkategorie: Strahler

Einsatzbereich: Einzelhandel

Leuchtenform: gerade

Verstellbarkeit: drehbar/schwenkbar

Maß L: 500 mm

Maß B: 125 mm

Maß H: 169 mm

Montageart: Stromschiene

Montageort: Tragschiene

Anschlussart: Stromschienenadapter

Art der Verdrahtung: Abschluss

Anzahl Pole: 7

Farbe: verkehrsweiß, ähnlich RAL 9016

Schutzart: IP20

Glühdrahtprüfung: 650 °C

Zulässige Umgebungstemperatur: -20 - 25 °C

Werkstoff des Gehäuses: Aluminium

Oberflächenbehandlung des Gehäuses: pulverbeschichtet

Art der Steuerung: DALI-2

Nennspannung: 220 - 240 V

Frequenz: 50 - 60 Hz

Spannungsart: AC/DC

Bemessungsleistung: 35,0 W

Schutzklasse: I

Lichtlenker: Reflektor

Lichtaustritt: direkt

Lichtverteilung: symmetrisch

Ausstrahlungscharakteristik: tief-breitstrahlend

UGR-Klasse: > 25

Lichtstrom einstellbar: stufenlos

Bemessungslichtstrom: 5070 lm

Leuchteneffizienz: 145 lm/W

Leuchtmittel: LED-M

Inklusive Leuchtmittel: Ja

Farbwiedergabeindex Ra: ≥ 80

Farbtemperatur: 4000 K

Lichtfarbe: 840

Farborttoleranz (SDCM): < 3 SDCM

Photobiologische Sicherheit: RG1

Bemessungslebensdauer L80B50 (tq = 25 °C): 95.000 h

Bemessungslebensdauer L80B10 (tq = 25 °C): 95.000 h

Energieeffizienzklasse Leuchtmittel: C
