# Leistungsbeschreibung (GAEB DA XML 3.1, DA81)
Erstellt mit: Eigenentwicklung RIDI Leuchten GmbH, BMEcat2GAEB, 06.04.2025

## Leistungsverzeichnis

**001 - 0430773**
Decken- und Wandleuchte der RUFO-Produktfamilie. Lichtlenkung durch Abdeckung satiniert, Ausstrahlungscharakteristik symmetrisch, extrem breitstrahlend, Lichtaustritt direkt. Leuchtmittel LED-M eingebaut, Austausch durch Fachkraft möglich. Die Leuchte generiert einen Bemessungslichtstrom von 3610 lm in Lichtfarbe 840, Lichtstrom einstellbar: stufenlos. Die hohe LED-Lebensdauer ermöglicht einen langen Einsatz bei gleichbleibender Beleuchtungsgüte. Hohe Lichtqualität durch eine Farborttoleranz von < 3 SDCM. Gehäuse aus Stahl, weiß, Schutzart IP40. Direkte Decken- oder Wandmontage ohne weiteres Zubehör. Mit elektronischem Betriebsgerät DALI. Austausch durch Fachkraft möglich. Nennspannung 230 - 240 V AC/DC 50 - 60 Hz.

Artikelnummer: 0430773

Artikelbezeichnung: RUFO 490/3750-840 Z-2K-DALI

Produktkategorie: Decken- und Wandleuchte

Einsatzbereich: Bildung

Leuchtenform: rund

Maß H: 95 mm

Maß D: 460 mm

Montageart: Anbau

Farbe: weiß

Schutzart: IP40

Stoßfestigkeitsgrad: IK07

Glühdrahtprüfung: 650 °C

Einbau in isolierte Decke möglich: Nein

Werkstoff des Gehäuses: Stahl

Werkstoff der Abdeckung: PMMA opal

Art der Steuerung: DALI

Nennspannung: 230 - 240 V

Frequenz: 50 - 60 Hz

Spannungsart: AC/DC

Bemessungsleistung: 28,0 W

Lichtlenker: Abdeckung satiniert

Lichtaustritt: direkt

Lichtverteilung: symmetrisch

Ausstrahlungscharakteristik: extrem breitstrahlend

UGR-Klasse: ≤ 22

Bemessungslichtstrom: 3610 lm

Lichtstrom einstellbar: stufenlos

Leuchteneffizienz: 128,9 lm/W

Leuchtmittel: LED-M

Inklusive Leuchtmittel: Ja

Farbwiedergabeindex Ra: ≥ 80

Farbtemperatur: 4000 K

Lichtfarbe: 840

Farborttoleranz (SDCM): < 3 SDCM

Bemessungslebensdauer L80B50 (tq = 25 °C): 50.000 h

Energieeffizienzklasse Leuchtmittel: D
