# Leistungsbeschreibung (GAEB DA XML 3.1, DA81)
Erstellt mit: Eigenentwicklung RIDI Leuchten GmbH, BMEcat2GAEB, 05.04.2026

## Leistungsverzeichnis

**001 - 0628000**
Deckenleuchte der RIDI LYV-Produktfamilie.  Lichtlenkung durch Abdeckung opal, Ausstrahlungscharakteristik symmetrisch, breitstrahlend, Lichtaustritt direkt. Leuchtmittel LED-M eingebaut, Austausch durch Fachkraft möglich. Die Leuchte generiert einen Bemessungslichtstrom von 3230 lm in Lichtfarbe 830. Die hohe LED-Lebensdauer ermöglicht einen langen Einsatz bei gleichbleibender Beleuchtungsgüte. Hohe Lichtqualität durch eine Farborttoleranz von < 3 SDCM. Lichtstrom in Stufen einstellbar von 2220 - 3710 lm. Gehäuse aus Aluminium, verkehrsweiß, ähnlich RAL 9016, Schutzart IP20. Abdeckung aus PC opal. Montage entweder als Einzelleuchte oder als konfiguriertes Konstrukt aus mehreren Segmenten. Mit elektronischem Betriebsgerät. Austausch durch Fachkraft möglich. Bemessungsleistung 28,0 W, Nennspannung 220 - 240 V AC/DC 50 - 60 Hz, Schutzklasse I.

Artikelnummer: 0628000

Artikelbezeichnung: LYV4-A1138FLFWS830O0350

Produktkategorie: Deckenleuchte

Einsatzbereich: Büro

Leuchtenform: gerade

Verstellbarkeit: starr

Maß L: 1138 mm

Maß B: 43 mm

Maß H: 85 mm

Montageart: Anbau

Montageort: Decke

Anschlussart: Steckklemme

Art der Verdrahtung: Abschluss

Anzahl Pole: 3

Leiterquerschnitt: 1,5 - 2,5 mm²

Farbe: verkehrsweiß, ähnlich RAL 9016

Schutzart: IP20

Stoßfestigkeitsgrad: IK03

Glühdrahtprüfung: 650 °C

Zulässige Umgebungstemperatur: -25 - 25 °C

Werkstoff des Gehäuses: Aluminium

Oberflächenbehandlung des Gehäuses: pulverbeschichtet

Werkstoff der Abdeckung: PC opal

Art der Steuerung: xFlex

Nennspannung: 220 - 240 V

Frequenz: 50 - 60 Hz

Spannungsart: AC/DC

Bemessungsleistung: 28,0 W

Schutzklasse: I

Lichtlenker: Abdeckung opal

Lichtaustritt: direkt

Lichtverteilung: symmetrisch

Ausstrahlungscharakteristik: breitstrahlend

UGR-Klasse: > 25

Lichtstrom einstellbar: in Stufen

Bemessungslichtstrom: 3230 lm

Einstellbarer Lichtstrom: 2220 - 3710 lm

Leuchteneffizienz: 115 lm/W

Leuchtmittel: LED-M

Inklusive Leuchtmittel: Ja

Farbwiedergabeindex Ra: ≥ 80

Farbtemperatur: 3000 K

Lichtfarbe: 830

Farborttoleranz (SDCM): < 3 SDCM

Photobiologische Sicherheit: RG1

Bemessungslebensdauer L80B50 (tq = 25 °C): 100.000 h

Bemessungslebensdauer L80B10 (tq = 25 °C): 80.000 h

Energieeffizienzklasse Leuchtmittel: D
