# Leistungsbeschreibung (GAEB DA XML 3.1, DA81)
Erstellt mit: Eigenentwicklung RIDI Leuchten GmbH, BMEcat2GAEB, 05.04.2026

## Leistungsverzeichnis

**001 - 0628017**
Deckenleuchte der RIDI LYV-Produktfamilie.  Lichtlenkung durch Abdeckung opal, Ausstrahlungscharakteristik symmetrisch, breitstrahlend, Lichtaustritt direkt. Leuchtmittel LED-M eingebaut, Austausch durch Fachkraft möglich. Die Leuchte generiert einen Bemessungslichtstrom von 5380 lm in Lichtfarbe 840. Die hohe LED-Lebensdauer ermöglicht einen langen Einsatz bei gleichbleibender Beleuchtungsgüte. Hohe Lichtqualität durch eine Farborttoleranz von < 3 SDCM. Lichtstrom in Stufen einstellbar von 3210 - 5380 lm. Gehäuse aus Aluminium, verkehrsweiß, ähnlich RAL 9016, Schutzart IP20. Abdeckung aus PC opal. Montage entweder als Einzelleuchte oder als konfiguriertes Konstrukt aus mehreren Segmenten. Mit elektronischem Betriebsgerät. Austausch durch Fachkraft möglich. Bemessungsleistung 41,0 W, Nennspannung 220 - 240 V AC/DC 50 - 60 Hz, Schutzklasse I.

Artikelnummer: 0628017

Artikelbezeichnung: LYV7-A1418FLFWS840O0550

Produktkategorie: Deckenleuchte

Einsatzbereich: Büro

Leuchtenform: gerade

Verstellbarkeit: starr

Maß L: 1418 mm

Maß B: 67 mm

Maß H: 95 mm

Montageart: Anbau

Montageort: Decke

Anschlussart: Steckklemme

Art der Verdrahtung: Abschluss

Anzahl Pole: 3

Leiterquerschnitt: 1,5 - 2,5 mm²

Farbe: verkehrsweiß, ähnlich RAL 9016

Schutzart: IP20

Stoßfestigkeitsgrad: IK03

Glühdrahtprüfung: 650 °C

Zulässige Umgebungstemperatur: -25 - 25 °C

Werkstoff des Gehäuses: Aluminium

Oberflächenbehandlung des Gehäuses: pulverbeschichtet

Werkstoff der Abdeckung: PC opal

Art der Steuerung: xFlex

Nennspannung: 220 - 240 V

Frequenz: 50 - 60 Hz

Spannungsart: AC/DC

Bemessungsleistung: 41,0 W

Schutzklasse: I

Lichtlenker: Abdeckung opal

Lichtaustritt: direkt

Lichtverteilung: symmetrisch

Ausstrahlungscharakteristik: breitstrahlend

UGR-Klasse: > 25

Lichtstrom einstellbar: in Stufen

Bemessungslichtstrom: 5380 lm

Einstellbarer Lichtstrom: 3210 - 5380 lm

Leuchteneffizienz: 131 lm/W

Leuchtmittel: LED-M

Inklusive Leuchtmittel: Ja

Farbwiedergabeindex Ra: ≥ 80

Farbtemperatur: 4000 K

Lichtfarbe: 840

Farborttoleranz (SDCM): < 3 SDCM

Photobiologische Sicherheit: RG1

Bemessungslebensdauer L80B50 (tq = 25 °C): 100.000 h

Bemessungslebensdauer L80B10 (tq = 25 °C): 80.000 h

Energieeffizienzklasse Leuchtmittel: D
