# Leistungsbeschreibung (GAEB DA XML 3.1, DA81)
Erstellt mit: Eigenentwicklung RIDI Leuchten GmbH, BMEcat2GAEB, 05.04.2026

## Leistungsverzeichnis

**001 - 0637933AG**
Deckenleuchte aus Stahlblech mit mikroprismatischem Diffusor. Lichtlenkung durch Abdeckung mikroprismatisch, Ausstrahlungscharakteristik symmetrisch, extrem breitstrahlend, Lichtaustritt direkt. Leuchtmittel LED-M eingebaut, Austausch durch Fachkraft möglich. Die Leuchte generiert einen Bemessungslichtstrom von 5010 lm in Lichtfarbe 8TW. Die hohe LED-Lebensdauer ermöglicht einen langen Einsatz bei gleichbleibender Beleuchtungsgüte. Hohe Lichtqualität durch eine Farborttoleranz von < 3 SDCM.  Gehäuse aus Stahl, silber, ähnlich RAL 9006, Schutzart IP20. Abdeckung aus PMMA klar. Montage als Einzel- oder Bandleuchte, Stirnteile separat zu bestellen. Bei Bandmontage ist der Leuchtenverbinder erforderlich. Durchgangsverdrahtung als Zubehör verfügbar. Mit elektronischem Betriebsgerät. Austausch durch Fachkraft möglich. Bemessungsleistung 38,0 W, Nennspannung 220 - 240 V AC/DC 50 - 60 Hz, Schutzklasse I.

Artikelnummer: 0637933AG

Artikelbezeichnung: ARKA-A1415DAAG8TWMPO0500

Produktkategorie: Deckenleuchte

Einsatzbereich: Bildung|Büro

Leuchtenform: rechteckig

Verstellbarkeit: starr

Maß L: 1411 mm

Maß B: 167 mm

Maß H: 48 mm

Montageart: Anbau

Montageort: Decke

Anschlussart: Steckklemme

Art der Verdrahtung: geeignet für Durchgangsverdrahtung

Anzahl Pole: 5

Leiterquerschnitt: 0,5 - 2,5 mm²

Farbe: silber, ähnlich RAL 9006

Schutzart: IP20

Stoßfestigkeitsgrad: IK03

Glühdrahtprüfung: 650 °C

Zulässige Umgebungstemperatur: -20 - 40 °C

Werkstoff des Gehäuses: Stahl

Oberflächenbehandlung des Gehäuses: pulverbeschichtet

Werkstoff der Abdeckung: PMMA klar

Art der Steuerung: DALI-2

Nennspannung: 220 - 240 V

Frequenz: 50 - 60 Hz

Spannungsart: AC/DC

Bemessungsleistung: 38,0 W

Schutzklasse: I

Lichtlenker: Abdeckung mikroprismatisch

Lichtaustritt: direkt

Lichtverteilung: symmetrisch

Ausstrahlungscharakteristik: extrem breitstrahlend

UGR-Klasse: ≤ 19

Lichtstrom einstellbar: stufenlos

Bemessungslichtstrom: 5010 lm

Leuchteneffizienz: 132 lm/W

Leuchtmittel: LED-M

Inklusive Leuchtmittel: Ja

Farbwiedergabeindex Ra: ≥ 80

Farbtemperatur: 2700–6500 K

Lichtfarbe: 8TW

Farbtemperatur einstellbar: Ja

Farborttoleranz (SDCM): < 3 SDCM

Photobiologische Sicherheit: RG1

Bemessungslebensdauer L80B50 (tq = 25 °C): 100.000 h

Bemessungslebensdauer L80B10 (tq = 25 °C): 100.000 h

Energieeffizienzklasse Leuchtmittel: C
