# Leistungsbeschreibung (GAEB DA XML 3.1, DA81)
Erstellt mit: Eigenentwicklung RIDI Leuchten GmbH, BMEcat2GAEB, 05.04.2026

## Leistungsverzeichnis

**001 - 0637995SW**
Deckenleuchte der RIDI LYV-Produktfamilie.  Lichtlenkung durch Abdeckung mikroprismatisch, Ausstrahlungscharakteristik symmetrisch, breitstrahlend, Lichtaustritt direkt. Leuchtmittel LED-M eingebaut, Austausch durch Fachkraft möglich. Die Leuchte generiert einen Bemessungslichtstrom von 2690 lm in Lichtfarbe 830. Die hohe LED-Lebensdauer ermöglicht einen langen Einsatz bei gleichbleibender Beleuchtungsgüte. Hohe Lichtqualität durch eine Farborttoleranz von < 3 SDCM.  Gehäuse aus Aluminium, schwarz, ähnlich RAL 9005, Schutzart IP20. Abdeckung aus PMMA klar. Montage entweder als Einzelleuchte oder als konfiguriertes Konstrukt aus mehreren Segmenten. Mit elektronischem Betriebsgerät. Austausch durch Fachkraft möglich. Bemessungsleistung 19,1 W, Nennspannung 220 - 240 V AC/DC 50 - 60 Hz, Schutzklasse I.

Artikelnummer: 0637995SW

Artikelbezeichnung: LYV4-A1138DAFSW830MPS0250

Produktkategorie: Deckenleuchte

Einsatzbereich: Büro

Leuchtenform: gerade

Verstellbarkeit: starr

Maß L: 1138 mm

Maß B: 43 mm

Maß H: 85 mm

Montageart: Anbau

Montageort: Decke

Anschlussart: Steckklemme

Art der Verdrahtung: Abschluss

Anzahl Pole: 5

Leiterquerschnitt: 1,5 - 2,5 mm²

Farbe: schwarz, ähnlich RAL 9005

Schutzart: IP20

Stoßfestigkeitsgrad: IK03

Glühdrahtprüfung: 650 °C

Zulässige Umgebungstemperatur: -25 - 25 °C

Werkstoff des Gehäuses: Aluminium

Oberflächenbehandlung des Gehäuses: pulverbeschichtet

Werkstoff der Abdeckung: PMMA klar

Art der Steuerung: DALI-2

Nennspannung: 220 - 240 V

Frequenz: 50 - 60 Hz

Spannungsart: AC/DC

Bemessungsleistung: 19,1 W

Schutzklasse: I

Lichtlenker: Abdeckung mikroprismatisch

Lichtaustritt: direkt

Lichtverteilung: symmetrisch

Ausstrahlungscharakteristik: breitstrahlend

UGR-Klasse: ≤ 19

Lichtstrom einstellbar: stufenlos

Bemessungslichtstrom: 2690 lm

Leuchteneffizienz: 141 lm/W

Leuchtmittel: LED-M

Inklusive Leuchtmittel: Ja

Farbwiedergabeindex Ra: ≥ 80

Farbtemperatur: 3000 K

Lichtfarbe: 830

Farborttoleranz (SDCM): < 3 SDCM

Photobiologische Sicherheit: RG1

Bemessungslebensdauer L80B50 (tq = 25 °C): 100.000 h

Bemessungslebensdauer L80B10 (tq = 25 °C): 80.000 h

Energieeffizienzklasse Leuchtmittel: D
