# Leistungsbeschreibung (GAEB DA XML 3.1, DA81)
Erstellt mit: Eigenentwicklung RIDI Leuchten GmbH, BMEcat2GAEB, 05.04.2026

## Leistungsverzeichnis

**001 - 0637996**
Deckenleuchte der RIDI LYV-Produktfamilie.  Lichtlenkung durch Abdeckung mikroprismatisch, Ausstrahlungscharakteristik symmetrisch, breitstrahlend, Lichtaustritt direkt. Leuchtmittel LED-M eingebaut, Austausch durch Fachkraft möglich. Die Leuchte generiert einen Bemessungslichtstrom von 3380 lm in Lichtfarbe 840. Die hohe LED-Lebensdauer ermöglicht einen langen Einsatz bei gleichbleibender Beleuchtungsgüte. Hohe Lichtqualität durch eine Farborttoleranz von < 3 SDCM.  Gehäuse aus Aluminium, verkehrsweiß, ähnlich RAL 9016, Schutzart IP20. Abdeckung aus PMMA klar. Montage entweder als Einzelleuchte oder als konfiguriertes Konstrukt aus mehreren Segmenten. Mit elektronischem Betriebsgerät. Austausch durch Fachkraft möglich. Bemessungsleistung 24,0 W, Nennspannung 220 - 240 V AC/DC 50 - 60 Hz, Schutzklasse I.

Artikelnummer: 0637996

Artikelbezeichnung: LYV4-A1418DAFWS840MPS0350

Produktkategorie: Deckenleuchte

Einsatzbereich: Büro

Leuchtenform: gerade

Verstellbarkeit: starr

Maß L: 1418 mm

Maß B: 43 mm

Maß H: 85 mm

Montageart: Anbau

Montageort: Decke

Anschlussart: Steckklemme

Art der Verdrahtung: Abschluss

Anzahl Pole: 5

Leiterquerschnitt: 1,5 - 2,5 mm²

Farbe: verkehrsweiß, ähnlich RAL 9016

Schutzart: IP20

Stoßfestigkeitsgrad: IK03

Glühdrahtprüfung: 650 °C

Zulässige Umgebungstemperatur: -25 - 25 °C

Werkstoff des Gehäuses: Aluminium

Oberflächenbehandlung des Gehäuses: pulverbeschichtet

Werkstoff der Abdeckung: PMMA klar

Art der Steuerung: DALI-2

Nennspannung: 220 - 240 V

Frequenz: 50 - 60 Hz

Spannungsart: AC/DC

Bemessungsleistung: 24,0 W

Schutzklasse: I

Lichtlenker: Abdeckung mikroprismatisch

Lichtaustritt: direkt

Lichtverteilung: symmetrisch

Ausstrahlungscharakteristik: breitstrahlend

UGR-Klasse: ≤ 19

Lichtstrom einstellbar: stufenlos

Bemessungslichtstrom: 3380 lm

Leuchteneffizienz: 141 lm/W

Leuchtmittel: LED-M

Inklusive Leuchtmittel: Ja

Farbwiedergabeindex Ra: ≥ 80

Farbtemperatur: 4000 K

Lichtfarbe: 840

Farborttoleranz (SDCM): < 3 SDCM

Photobiologische Sicherheit: RG1

Bemessungslebensdauer L80B50 (tq = 25 °C): 100.000 h

Bemessungslebensdauer L80B10 (tq = 25 °C): 80.000 h

Energieeffizienzklasse Leuchtmittel: D
