# Leistungsbeschreibung (GAEB DA XML 3.1, DA81)
Erstellt mit: Eigenentwicklung RIDI Leuchten GmbH, BMEcat2GAEB, 05.04.2026

## Leistungsverzeichnis

**001 - 0823030**
Deckenleuchte aus Stahlblech mit mikroprismatischem Diffusor. Lichtlenkung durch Abdeckung mikroprismatisch, Ausstrahlungscharakteristik symmetrisch, extrem breitstrahlend, Lichtaustritt direkt. Leuchtmittel LED-M eingebaut, Austausch durch Fachkraft möglich. Die Leuchte generiert einen Bemessungslichtstrom von 3800 lm in Lichtfarbe 830. Die hohe LED-Lebensdauer ermöglicht einen langen Einsatz bei gleichbleibender Beleuchtungsgüte. Hohe Lichtqualität durch eine Farborttoleranz von < 3 SDCM. Lichtstrom in Stufen einstellbar von 2230 - 3800 lm. Gehäuse aus Stahl, verkehrsweiß, ähnlich RAL 9016, Schutzart IP20. Abdeckung aus PMMA klar. Einbaumontage als Einzelleuchte, Stirnteile sind inklusive. Für unterschiedliche Deckenarten geeignet.  Mit elektronischem Betriebsgerät. Austausch durch Fachkraft möglich. Bemessungsleistung 30,0 W, Nennspannung 220 - 240 V AC/DC 50 - 60 Hz, Schutzklasse I.

Artikelnummer: 0823030

Artikelbezeichnung: ARKA-E1197FLWS830MPO0400

Produktkategorie: Deckenleuchte

Einsatzbereich: Büro|Bildung

Leuchtenform: rechteckig

Verstellbarkeit: starr

Maß L: 1197 mm

Maß B: 184 mm

Maß H: 85 mm

Montageart: Einbau

Montageort: Decke

Anschlussart: Steckklemme

Art der Verdrahtung: geeignet für Durchgangsverdrahtung

Anzahl Pole: 5

Leiterquerschnitt: 0,5 - 2,5 mm²

Systemmaß: 185 x 1200

Farbe: verkehrsweiß, ähnlich RAL 9016

Schutzart: IP20

Stoßfestigkeitsgrad: IK03

Glühdrahtprüfung: 650 °C

Zulässige Umgebungstemperatur: -20 - 40 °C

Werkstoff des Gehäuses: Stahl

Oberflächenbehandlung des Gehäuses: pulverbeschichtet

Werkstoff der Abdeckung: PMMA klar

Art der Steuerung: xFlex

Nennspannung: 220 - 240 V

Frequenz: 50 - 60 Hz

Spannungsart: AC/DC

Bemessungsleistung: 30,0 W

Schutzklasse: I

Lichtlenker: Abdeckung mikroprismatisch

Lichtaustritt: direkt

Lichtverteilung: symmetrisch

Ausstrahlungscharakteristik: extrem breitstrahlend

UGR-Klasse: ≤ 19

Lichtstrom einstellbar: in Stufen

Bemessungslichtstrom: 3800 lm

Einstellbarer Lichtstrom: 2230 - 3800 lm

Leuchteneffizienz: 127 lm/W

Leuchtmittel: LED-M

Inklusive Leuchtmittel: Ja

Farbwiedergabeindex Ra: ≥ 80

Farbtemperatur: 3000 K

Lichtfarbe: 830

Farborttoleranz (SDCM): < 3 SDCM

Photobiologische Sicherheit: RG1

Bemessungslebensdauer L80B50 (tq = 25 °C): 100.000 h

Bemessungslebensdauer L80B10 (tq = 25 °C): 100.000 h

Energieeffizienzklasse Leuchtmittel: C
