# Leistungsbeschreibung (GAEB DA XML 3.1, DA81)
Erstellt mit: Eigenentwicklung RIDI Leuchten GmbH, BMEcat2GAEB, 23.10.2023

## Leistungsverzeichnis

**001 - 0832909**
Ausführung: LED-Einbauleuchte Einzelleuchte für Deckeneinbau, für Deckenmodul 600. Stabiles Leuchtengehäuse aus Stahlblech, weiß (ähnlich RAL9016). Lichtlenker mit Federbügeln im Leuchtengehäuse gehalten, beidseitig abklappbar und automatisch mit dem Schutzleiter verbunden. LED-Module als Flächenplatine ausgebildet. Mid-Power LEDs für gleichmäßige Ausleuchtung und maximale Effizienz. LED-Treiber in Leuchtengehäuse eingebaut. Betrieb der LED-Module in Schutzkleinspannung kleiner 60 Volt (SELV-konform).

Schutzart raumseitig ähnlich IP40 und deckenseitig IP20. Rahmen MPO aus Aluminium-Strangpressprofil mit eingelegter transparenter Kunstglasscheibe aus UV-beständigem PMMA mit Mikroprismenstruktur zur Entblendung für bildschirmgerechte Arbeitsplatzbeleuchtung, Prismen geprägt, außenliegend. Innen zusätzliche opale Scheibe aus UV-beständigem PMMA. Homogen ausgeleuchtete Mikroprismenscheibe.

Montage: Einbau in verschiedene Deckensysteme mit entsprechendem Befestigungssatz, oder Einlegemontage in Deckensysteme mit sichtbaren Tragschienen und eingelegten Deckenplatten. Für die Einlegemontage ist kein zusätzliches Befestigungszubehör erforderlich.

dim. Konv. DALI: Elektronischer DALI-Konverter für LED, 230 Volt, 0/50-60 Hz und innen liegender Anschlussklemme.

Artikelnummer:  0832909

Artikelbezeichnung:  EBRME-LED 228/5000-830 MPO-DA

Leuchtentyp:  Einbauleuchte

L:  1197 mm

B:  297 mm

H:  60 mm

Leuchtmittel:  LED-M

Leuchtenlichtstrom:  3270 lm

Leuchtenleistung:  32 W

Leuchteneffizienz:  102 lm/W

Lichtfarbe:  3000 K

Farbwiedergabeindex Ra:  >= 80

Betriebsgerät:  dimmbar DALI

Anzahl Betriebsgeräte:  1

Betriebsdauer:  50.000 h

Umgebungstemperatur:  25°C

Schutzart:  IP 20

Schutzklasse:  I

Lichtaustritt:  symmetrisch

Lichtlenker:  Microprismenscheibe opal

Blendungsbegrenzung längs

nach DIN EN 12464-1:  18.0

Blendungsbegrenzung quer

nach DIN EN 12464-1:  17.8

Gehäusefarbe:  weiß, ähnlich RAL 9016
