# Leistungsbeschreibung (GAEB DA XML 3.1, DA81)
Erstellt mit: Eigenentwicklung RIDI Leuchten GmbH, BMEcat2GAEB, 23.10.2023

## Leistungsverzeichnis

**001 - 0832993**
Ausführung: LED Einbauleuchte, flache Bauform, stabiler Leuchtenrahmen aus optimal thermisch ableitendem Aluminiumstrangpressprofil, weiß pulverbeschichtet, ähnlich RAL9016. Leuchtenrückseite weiß kunststoffbeschichtet, Fixierung des Scheibenpaketes durch schraubenlose Rahmenkonstruktion zur Sicherstellung präziser Lichteinkopplung in das optische System, dadurch bedingt hohe Systemeffizienz sowie sehr homogene Ausleuchtung des Lichtlenkers.

Sehr hohe Flexibilität – PowerSwitch ermöglicht die Einstellung verschiedener Lichtniveaus per DipSwitch.

Schutzklasse I. Schutzart IP40 raumseitig, IP20 deckenseitig.

LED Einbauleuchte mit mikroprismatischer Scheibe für blendfreie Beleuchtung. Scheibe aus vergilbungsfreiem PMMA, Prismen außenliegend.

Montage: Einlegemontage in Deckensysteme mit umlaufend sichtbaren Tragschienen und eingelegten Deckenplatten. Für die Einlegemontage ist kein zusätzliches Befestigungszubehör erforderlich.

Pendelmontage mit automatischen Seilklemmen, Drahtseil d=1,2mm, L=1,5m (Zubehör separat zu bestellen).

Einbau- und Anbaumontage mit entsprechendem Zubehör (Zubehör separat zu bestellen).

Achtung! Leuchte ist nicht kompatibel mit der OSRAM DALI ACU BT Lichtsteuerung.

dim. Konv. DALI: Elektronischer DALI-Konverter für LED, 220-240 Volt, 0/50-60 Hz und innen liegender Anschlussklemme 5x2,5mm².

Artikelnummer:  0832993

Artikelbezeichnung:  FPL3-EQ0595DAWS830840MPS0500

Leuchtentyp:  Einbauleuchte

L:  595 mm

B:  595 mm

H:  13 mm

Leuchtmittel:  LED-M

Leuchtenlichtstrom:  4020 lm

Leuchtenleistung:  33,3 W

Leuchteneffizienz:  120 lm/W

Lichtfarbe:

Farbwiedergabeindex Ra:  >= 80

Betriebsgerät:  dimmbar DALI 2, DT6

Anzahl Betriebsgeräte:  1

Betriebsdauer:  50.000 h

Umgebungstemperatur:  40°C

Schutzart:  IP 20

Schutzklasse:  II

Schlagfestigkeit:  IK03

Lichtaustritt:  symmetrisch

Lichtlenker:  Kunstglasscheibe mit Prismenstruktur

Blendungsbegrenzung längs

nach DIN EN 12464-1:  19.0

Blendungsbegrenzung quer

nach DIN EN 12464-1:  17.9

Gehäusefarbe:  weiß, ähnlich RAL 9016
