# Leistungsbeschreibung (GAEB DA XML 3.1, DA81)
Erstellt mit: Eigenentwicklung RIDI Leuchten GmbH, BMEcat2GAEB, 05.04.2026

## Leistungsverzeichnis

**001 - 0833032**
Deckenleuchte aus Stahlblech mit mikroprismatischem Diffusor. Lichtlenkung durch Abdeckung mikroprismatisch, Ausstrahlungscharakteristik symmetrisch, extrem breitstrahlend, Lichtaustritt direkt. Leuchtmittel LED-M eingebaut, Austausch durch Fachkraft möglich. Die Leuchte generiert einen Bemessungslichtstrom von 4020 lm in Lichtfarbe 840. Die hohe LED-Lebensdauer ermöglicht einen langen Einsatz bei gleichbleibender Beleuchtungsgüte. Hohe Lichtqualität durch eine Farborttoleranz von < 3 SDCM.  Gehäuse aus Stahl, verkehrsweiß, ähnlich RAL 9016, Schutzart IP20. Abdeckung aus PMMA klar. Einbaumontage als Einzelleuchte, Stirnteile sind inklusive. Für unterschiedliche Deckenarten geeignet.  Mit elektronischem Betriebsgerät. Austausch durch Fachkraft möglich. Bemessungsleistung 30,0 W, Nennspannung 220 - 240 V AC/DC 50 - 60 Hz, Schutzklasse I.

Artikelnummer: 0833032

Artikelbezeichnung: ARKA-E1247DAWS840MPO0400

Produktkategorie: Deckenleuchte

Einsatzbereich: Büro|Bildung

Leuchtenform: rechteckig

Verstellbarkeit: starr

Maß L: 1247 mm

Maß B: 184 mm

Maß H: 85 mm

Montageart: Einbau

Montageort: Decke

Anschlussart: Steckklemme

Art der Verdrahtung: geeignet für Durchgangsverdrahtung

Anzahl Pole: 5

Leiterquerschnitt: 0,5 - 2,5 mm²

Systemmaß: 185 x 1250

Farbe: verkehrsweiß, ähnlich RAL 9016

Schutzart: IP20

Stoßfestigkeitsgrad: IK03

Glühdrahtprüfung: 650 °C

Zulässige Umgebungstemperatur: -20 - 40 °C

Werkstoff des Gehäuses: Stahl

Oberflächenbehandlung des Gehäuses: pulverbeschichtet

Werkstoff der Abdeckung: PMMA klar

Art der Steuerung: DALI-2

Nennspannung: 220 - 240 V

Frequenz: 50 - 60 Hz

Spannungsart: AC/DC

Bemessungsleistung: 30,0 W

Schutzklasse: I

Lichtlenker: Abdeckung mikroprismatisch

Lichtaustritt: direkt

Lichtverteilung: symmetrisch

Ausstrahlungscharakteristik: extrem breitstrahlend

UGR-Klasse: ≤ 19

Lichtstrom einstellbar: stufenlos

Bemessungslichtstrom: 4020 lm

Leuchteneffizienz: 134 lm/W

Leuchtmittel: LED-M

Inklusive Leuchtmittel: Ja

Farbwiedergabeindex Ra: ≥ 80

Farbtemperatur: 4000 K

Lichtfarbe: 840

Farborttoleranz (SDCM): < 3 SDCM

Photobiologische Sicherheit: RG1

Bemessungslebensdauer L80B50 (tq = 25 °C): 100.000 h

Bemessungslebensdauer L80B10 (tq = 25 °C): 100.000 h

Energieeffizienzklasse Leuchtmittel: C
