# Leistungsbeschreibung (GAEB DA XML 3.1, DA81)
Erstellt mit: Eigenentwicklung RIDI Leuchten GmbH, BMEcat2GAEB, 05.04.2026

## Leistungsverzeichnis

**001 - 0833054**
Deckenleuchte der FPL-Produktfamilie. Lichtlenkung durch Abdeckung mikroprismatisch, Ausstrahlungscharakteristik symmetrisch, breitstrahlend, Lichtaustritt direkt. Leuchtmittel LED-M eingebaut, Austausch durch Fachkraft möglich. Die Leuchte generiert einen Bemessungslichtstrom von 4500 lm in Lichtfarbe 830/840. Die hohe LED-Lebensdauer ermöglicht einen langen Einsatz bei gleichbleibender Beleuchtungsgüte. Hohe Lichtqualität durch eine Farborttoleranz von < 3 SDCM.  Gehäuse aus Aluminium, verkehrsweiß, ähnlich RAL 9016, Schutzart IP20

IP54 raumseitig. Abdeckung aus PC strukturiert.  Mit elektronischem Betriebsgerät DALI-2. Austausch durch Fachkraft möglich. Nennspannung 220 - 240 V AC/DC 50 - 60 Hz.

Artikelnummer: 0833054

Artikelbezeichnung: FPL5-EE1195DAWS830840MPS0600

Produktkategorie: Deckenleuchte

Einsatzbereich: Büro|Bildung|Einzelhandel|Lebensmittel

Einsatzbereich HACCP: Verpackte Lebensmittel

Leuchtenform: rechteckig

Verstellbarkeit: starr

Maß L: 1195 mm

Maß B: 295 mm

Maß H: 32 mm

Montageart: Einlegen

Montageort: Decke

Anschlussart: Steckklemme

Art der Verdrahtung: geeignet für Durchgangsverdrahtung

Anzahl Pole: 5

Leiterquerschnitt: 0,75 - 1,5 mm²

Systemmaß: 300 x 1200

Farbe: verkehrsweiß, ähnlich RAL 9016

Schutzart: IP20|IP54 raumseitig

Stoßfestigkeitsgrad: IK07

Glühdrahtprüfung: 650 °C

Zulässige Umgebungstemperatur: -20 - 40 °C

Werkstoff des Gehäuses: Aluminium

Oberflächenbehandlung des Gehäuses: pulverbeschichtet

Werkstoff der Abdeckung: PC strukturiert

Art der Steuerung: DALI-2

Nennspannung: 220 - 240 V

Frequenz: 50 - 60 Hz

Spannungsart: AC/DC

Bemessungsleistung: 31,0 W

Schutzklasse: II

Lichtlenker: Abdeckung mikroprismatisch

Lichtaustritt: direkt

Lichtverteilung: symmetrisch

Ausstrahlungscharakteristik: breitstrahlend

UGR-Klasse: ≤ 19

Lichtstrom einstellbar: stufenlos

Bemessungslichtstrom: 4500 lm

Leuchteneffizienz: 145 lm/W

Leuchtmittel: LED-M

Inklusive Leuchtmittel: Ja

Farbwiedergabeindex Ra: ≥ 80

Farbtemperatur: 3000 K|4000 K

Lichtfarbe: 830/840

Farbtemperatur einstellbar: Ja

Farborttoleranz (SDCM): < 3 SDCM

Photobiologische Sicherheit: RG0

Bemessungslebensdauer L80B50 (tq = 25 °C): 100.000 h

Bemessungslebensdauer L80B10 (tq = 25 °C): 75.000 h

Energieeffizienzklasse Leuchtmittel: C
