# Leistungsbeschreibung (GAEB DA XML 3.1, DA81)
Erstellt mit: Eigenentwicklung RIDI Leuchten GmbH, BMEcat2GAEB, 06.04.2025

## Leistungsverzeichnis

**001 - 0850012**
Deckenleuchte der EBRE-Produktfamilie. Lichtlenkung durch Abdeckung opal, Ausstrahlungscharakteristik symmetrisch, , Lichtaustritt direkt. Leuchtmittel R-TUBE nicht enthalten, Austausch durch Endkunde möglich. Die Leuchte generiert einen Bemessungslichtstrom von 7874 lm in Lichtfarbe 40, Lichtstrom einstellbar: Nein. Die hohe LED-Lebensdauer ermöglicht einen langen Einsatz bei gleichbleibender Beleuchtungsgüte. Hohe Lichtqualität durch eine Farborttoleranz von < 3 SDCM. Gehäuse aus Stahl, verkehrsweiß, ähnlich RAL 9016, Schutzart IP20.  Mit elektronischem Betriebsgerät On/Off. Austausch durch Fachkraft möglich. Nennspannung 220 - 240 V AC/DC 50 - 60 Hz.

Artikelnummer: 0850012

Artikelbezeichnung: EBRE9-R2X150/40ND-OS

Produktkategorie: Deckenleuchte

Einsatzbereich: Bildung|Büro

Leuchtenform: rechteckig

Maß L: 1547 mm

Maß B: 310 mm

Maß H: 95 mm

Montageart: Einbau

Farbe: verkehrsweiß, ähnlich RAL 9016

Schutzart: IP20

Glühdrahtprüfung: 650 °C

Zulässige Umgebungstemperatur: -20 - 25 °C

Werkstoff des Gehäuses: Stahl

Werkstoff der Abdeckung: PMMA opal

Art der Steuerung: On/Off

Nennspannung: 220 - 240 V

Frequenz: 50 - 60 Hz

Spannungsart: AC/DC

Bemessungsleistung: 70,0 W

Schutzklasse: I

Lichtlenker: Abdeckung opal

Lichtaustritt: direkt

Lichtverteilung: symmetrisch

UGR-Klasse: ≤ 22

Bemessungslichtstrom: 7874 lm

Leuchteneffizienz: 112 lm/W

Leuchtmittel: R-TUBE

Farbtemperatur: 4000 K

Lichtfarbe: 40

Farborttoleranz (SDCM): < 3 SDCM

Bemessungslebensdauer L80B50 (tq = 25 °C): 50.000 h

Energieeffizienzklasse Leuchtmittel:
