# Leistungsbeschreibung (GAEB DA XML 3.1, DA81)
Erstellt mit: Eigenentwicklung RIDI Leuchten GmbH, BMEcat2GAEB, 05.04.2026

## Leistungsverzeichnis

**001 - 0921269**
Deckenleuchte der PFLO-Produktfamilie. Lichtlenkung durch Abdeckung längsprismatisch, Ausstrahlungscharakteristik symmetrisch, diffus strahlend, Lichtaustritt direkt. Leuchtmittel LED-M eingebaut, Austausch durch Fachkraft möglich. Die Leuchte generiert einen Bemessungslichtstrom von 2440 lm in Lichtfarbe 840, Lichtstrom einstellbar: in Stufen. Die hohe LED-Lebensdauer ermöglicht einen langen Einsatz bei gleichbleibender Beleuchtungsgüte. Hohe Lichtqualität durch eine Farborttoleranz von < 3 SDCM. Lichtstrom in Stufen einstellbar von 1390 - 2440 lm. Gehäuse aus Kunststoff, grau, Schutzart IP66. Abdeckung aus PMMA strukturiert. Deckenmontage über Befestigungsklammern aus Edelstahl, an der Leuchte einrastbar. Pendelmontage über Befestigungsbügel aus Edelstahldraht, an den Befestigungsklammern einrastbar (der Leuchte beigelegt). Waagrechte und senkrechte Wandmontage möglich. Mit elektronischem Betriebsgerät xFlex. Austausch durch Fachkraft möglich. Nennspannung 220 - 240 V AC/DC 50 - 60 Hz.

Artikelnummer: 0921269

Artikelbezeichnung: PFLOA-0660NDKG840O0250

Produktkategorie: Deckenleuchte

Einsatzbereich: Industrie|Lebensmittel

Einsatzbereich HACCP: Produktion|Unverpackte Lebensmittel

Leuchtenform: rechteckig

Maß L: 660 mm

Maß B: 110 mm

Maß H: 100 mm

Montageart: Anbau|Pendel

Montageort: Decke

Anschlussart: Steckklemme

Art der Verdrahtung: Abschluss

Anzahl Pole: 3

Leiterquerschnitt: 0,5 - 2,5 mm²

Farbe: grau

Schutzart: IP66

Stoßfestigkeitsgrad: IK03

Glühdrahtprüfung: 650 °C

Zulässige Umgebungstemperatur: -20 - 25 °C

Werkstoff des Gehäuses: Kunststoff

Werkstoff der Abdeckung: PMMA strukturiert

Art der Steuerung: xFlex

Nennspannung: 220 - 240 V

Frequenz: 50 - 60 Hz

Spannungsart: AC/DC

Bemessungsleistung: 19,0 W

Schutzklasse: I

Lichtlenker: Abdeckung längsprismatisch

Lichtaustritt: direkt

Lichtverteilung: symmetrisch

Ausstrahlungscharakteristik: diffus strahlend

UGR-Klasse: ≤ 25

Lichtstrom einstellbar: in Stufen

Bemessungslichtstrom: 2440 lm

Einstellbarer Lichtstrom: 1390 - 2440 lm

Leuchteneffizienz: 128 lm/W

Leuchtmittel: LED-M

Inklusive Leuchtmittel: Ja

Farbwiedergabeindex Ra: ≥ 80

Farbtemperatur: 4000 K

Lichtfarbe: 840

Farborttoleranz (SDCM): < 3 SDCM

Photobiologische Sicherheit: RG1

Bemessungslebensdauer L80B50 (tq = 25 °C): 80.000 h

Bemessungslebensdauer L80B10 (tq = 25 °C): 65.000 h

Energieeffizienzklasse Leuchtmittel:
