# Leistungsbeschreibung (GAEB DA XML 3.1, DA81)
Erstellt mit: Eigenentwicklung RIDI Leuchten GmbH, BMEcat2GAEB, 06.09.2026

## Leistungsverzeichnis

**001 - 0931274**
Deckenleuchte der PFLO-Produktfamilie. Lichtlenkung durch Abdeckung längsprismatisch, Ausstrahlungscharakteristik symmetrisch, diffus strahlend, Lichtaustritt direkt. Leuchtmittel LED-M eingebaut, Austausch durch Fachkraft möglich. Die Leuchte generiert einen Bemessungslichtstrom von 6410 lm in Lichtfarbe 840, Lichtstrom einstellbar: stufenlos. Die hohe LED-Lebensdauer ermöglicht einen langen Einsatz bei gleichbleibender Beleuchtungsgüte. Hohe Lichtqualität durch eine Farborttoleranz von < 3 SDCM.  Gehäuse aus Kunststoff, grau, Schutzart IP66. Abdeckung aus PC strukturiert (UV-stabilisiert). Deckenmontage über Befestigungsklammern aus Edelstahl, an der Leuchte einrastbar. Pendelmontage über Befestigungsbügel aus Edelstahldraht, an den Befestigungsklammern einrastbar (der Leuchte beigelegt). Waagrechte und senkrechte Wandmontage möglich. Mit elektronischem Betriebsgerät DALI-2. Austausch durch Fachkraft möglich. Nennspannung 220 - 240 V AC/DC 50 - 60 Hz.

Artikelnummer: 0931274

Artikelbezeichnung: PFLO-1570DAKG840O0650

Produktkategorie: Deckenleuchte

Einsatzbereich: Industrie|Lebensmittel

Einsatzbereich HACCP: Produktion|Unverpackte Lebensmittel

Leuchtenform: rechteckig

Maß L: 1570 mm

Maß B: 110 mm

Maß H: 100 mm

Montageart: Anbau|Pendel

Anschlussart: Steckklemme

Anzahl Pole: 5

Leiterquerschnitt: 0,5 - 2,5 mm²

Farbe: grau

Schutzart: IP66

Stoßfestigkeitsgrad: IK08

Glühdrahtprüfung: 850 °C

Zulässige Umgebungstemperatur: -25 - 44 °C

Werkstoff des Gehäuses: Kunststoff

Werkstoff der Abdeckung: PC strukturiert (UV-stabilisiert)

Art der Steuerung: DALI-2

Nennspannung: 220 - 240 V

Frequenz: 50 - 60 Hz

Spannungsart: AC/DC

Bemessungsleistung: 44,0 W

Schutzklasse: I

Lichtlenker: Abdeckung längsprismatisch

Lichtaustritt: direkt

Lichtverteilung: symmetrisch

Ausstrahlungscharakteristik: diffus strahlend

UGR-Klasse: ≤ 25

Lichtstrom einstellbar: stufenlos

Bemessungslichtstrom: 6410 lm

Leuchteneffizienz: 146 lm/W

Farbwiedergabeindex Ra: ≥ 80

Farbtemperatur: 4000 K

Farborttoleranz (SDCM): < 3 SDCM

Photobiologische Sicherheit: RG1

Bemessungslebensdauer L80B50 (tq = 25 °C): 72.000 h

Bemessungslebensdauer L80B10 (tq = 25 °C): 72.000 h

Energieeffizienzklasse Leuchtmittel: D
