# Leistungsbeschreibung (GAEB DA XML 3.1, DA81)
Erstellt mit: Eigenentwicklung RIDI Leuchten GmbH, BMEcat2GAEB, 03.05.2026

## Leistungsverzeichnis

**001 - 1207297**
Blindabdeckung Länge=4000 mm, IP20, Kunststoff weiß

Artikelnummer: 1207297

Artikelbezeichnung: VLBKM 4000

Produktkategorie: Mechanisches Zubehör

Maß L: 4000 mm

Maß B: 58 mm

Maß H: 15 mm

Montageart: Stromschiene

Farbe: verkehrsweiß, ähnlich RAL 9016

Glühdrahtprüfung: 850 °C

Werkstoff des Gehäuses: Kunststoff
