# Leistungsbeschreibung (GAEB DA XML 3.1, DA81)
Erstellt mit: Eigenentwicklung RIDI Leuchten GmbH, BMEcat2GAEB, 09.08.2026

## Leistungsverzeichnis

**001 - 1207302**
Blindabdeckung Länge inkl. Dichtungen=2500 mm, IP54, weiß

Artikelnummer: 1207302

Artikelbezeichnung: VLSBKM 2500

Maß L: 2500 mm

Maß B: 58 mm

Maß H: 15 mm

Montageart: Stromschiene

Farbe: verkehrsweiß, ähnlich RAL 9016

Werkstoff des Gehäuses: Kunststoff
