# Leistungsbeschreibung (GAEB DA XML 3.1, DA81)
Erstellt mit: Eigenentwicklung RIDI Leuchten GmbH, BMEcat2GAEB, 09.08.2026

## Leistungsverzeichnis

**001 - 1207303SI**
Blindabdeckung Länge inkl. Dichtungen=4000 mm, IP54, silber

Artikelnummer: 1207303SI

Artikelbezeichnung: VLSBKM 4000 SI

Maß L: 4000 mm

Maß B: 58 mm

Maß H: 15 mm

Montageart: Stromschiene

Farbe: silber, ähnlich RAL 9006

Werkstoff des Gehäuses: Kunststoff
