# Leistungsbeschreibung (GAEB DA XML 3.1, DA81)
Erstellt mit: Eigenentwicklung RIDI Leuchten GmbH, BMEcat2GAEB, 30.08.2026

## Leistungsverzeichnis

**001 - 2200010SW**
Aufhänger für Deckenmontage für LINIA EVO, maximal 20 kg, schwarz, 1 Stück

Artikelnummer: 2200010SW

Artikelbezeichnung: VL2THD-SW

Maß L: 40 mm

Maß B: 49 mm

Maß H: 33 mm

Farbe: schwarz, ähnlich RAL 9005

Werkstoff des Gehäuses: Stahl

Oberflächenbehandlung des Gehäuses: pulverbeschichtet
