# Leistungsbeschreibung (GAEB DA XML 3.1, DA81)
Erstellt mit: Eigenentwicklung RIDI Leuchten GmbH, BMEcat2GAEB, 10.05.2026

## Leistungsverzeichnis

**001 - 2200051/L300**
Seilpendel für RIDI LINIA EVO Knoten (L, T, X) VL2KN für Systemdecken mit T-Profil 24-26 mm, Seil 3,0 m, Höhe einstellbar, 1 Stück

Artikelnummer: 2200051/L300

Artikelbezeichnung: ZSPT-VL2KN-3M

Produktkategorie: Mechanisches Zubehör

Maß L: 3000 mm

Farbe: nickel

Werkstoff des Gehäuses: Stahl

Schutzklasse: I
