# Leistungsbeschreibung (GAEB DA XML 3.1, DA81)
Erstellt mit: Eigenentwicklung RIDI Leuchten GmbH, BMEcat2GAEB, 30.08.2026

## Leistungsverzeichnis

**001 - 2200056**
Aufhänger Decken-/Wandmontage Winkel 0-90° einstellbar (10°-Schritte) für LINIA EVO, Stahl verzinkt, maximal 20 kg, 1 Stück

Artikelnummer: 2200056

Artikelbezeichnung: VL2THDSF

Produktkategorie: Mechanisches Zubehör

Maß L: 58 mm

Maß B: 65 mm

Maß H: 63 mm

Farbe: glanzverzinkt
