# Leistungsbeschreibung (GAEB DA XML 3.1, DA81)
Erstellt mit: Eigenentwicklung RIDI Leuchten GmbH, BMEcat2GAEB, 30.08.2026

## Leistungsverzeichnis

**001 - 2200057**
Innenliegender Leitungshalter aus Kunststoff für Tragschiene LINIA EVO, Glühdrahtprüfung 850 °C, 10 Stück

Artikelnummer: 2200057

Artikelbezeichnung: VL2TLIK

Produktkategorie: Elektrisches Zubehör

Maß L: 105 mm

Maß B: 30 mm

Maß H: 1 mm

Farbe: transparent
