# Leistungsbeschreibung (GAEB DA XML 3.1, DA81)
Erstellt mit: Eigenentwicklung RIDI Leuchten GmbH, BMEcat2GAEB, 30.08.2026

## Leistungsverzeichnis

**001 - 2500089SW**
Blindabdeckung, ballwurfsicher, für Tragschiene LINIA EVO, IP20, schwarz, 1000 mm, 1 Stück

Artikelnummer: 2500089SW

Artikelbezeichnung: VL2BMB 1000-SW

Produktkategorie: Mechanisches Zubehör

Maß L: 1000 mm

Maß B: 67 mm

Maß H: 12 mm

Montageart: Stromschiene

Farbe: schwarz, ähnlich RAL 9005

Schutzart: IP20

Werkstoff des Gehäuses: Stahl

Oberflächenbehandlung des Gehäuses: pulverbeschichtet

Schutzklasse: I
