# Leistungsbeschreibung (GAEB DA XML 3.1, DA81)
Erstellt mit: Eigenentwicklung RIDI Leuchten GmbH, BMEcat2GAEB, 05.04.2026

## Leistungsverzeichnis

**001 - 2560228**
Geräteträger VL2S-GL der RIDI LINIA EVO-Produktfamilie. Lichtlenkung durch Linse aus PMMA strukturiert, Ausstrahlungscharakteristik symmetrisch, breitstrahlend, Lichtaustritt direkt. Leuchtmittel LED-M eingebaut, Austausch durch Fachkraft möglich. Die Leuchte generiert einen Bemessungslichtstrom von 4080 lm in Lichtfarbe 850. Die hohe LED-Lebensdauer von bis zu 100.000 h ermöglicht einen langen Einsatz bei gleichbleibender Beleuchtungsgüte. Hohe Lichtqualität durch eine Farborttoleranz von < 3 SDCM.  Stahl, verkehrsweiß, ähnlich RAL 9016, Schutzart IP21

IP50 Lampenraum, Zulässige Umgebungstemperatur -20 - 40 °C. Einfaches Einclipsen zur elektrischen Kontaktierung und mechanischen Befestigung im systemgebundenem LINIA EVO Tragschienensystem. Mit elektronischem Betriebsgerät DALI-2. Austausch durch Fachkraft möglich. Nennspannung 220 - 240 V AC/DC 50 - 60 Hz.

Artikelnummer: 2560228

Artikelbezeichnung: VL2S-GL150-7DAWS850B0400

Produktkategorie: Geräteträger

Einsatzbereich: Data Center|Einzelhandel|Industrie|Lebensmittel|Logistik

Einsatzbereich HACCP: Verpackte Lebensmittel

Leuchtenform: rechteckig

Verstellbarkeit: starr

Maß L: 1500 mm

Maß B: 67 mm

Maß H: 64 mm

Montageart: Stromschiene

Montageort: Tragschiene

Anschlussart: Stromschienenadapter

Art der Verdrahtung: mit Durchgangsverdrahtung

Anzahl Pole: 7

Leiterquerschnitt: 1,5 - 2,5 mm²

Farbe: verkehrsweiß, ähnlich RAL 9016

Schutzart: IP21|IP50 Lampenraum

Stoßfestigkeitsgrad: IK03

Glühdrahtprüfung: 650 °C

Zulässige Umgebungstemperatur: -20 - 40 °C

Werkstoff des Gehäuses: Stahl

Oberflächenbehandlung des Gehäuses: lackiert

Werkstoff der Abdeckung: PMMA strukturiert

Art der Steuerung: DALI-2

Nennspannung: 220 - 240 V

Frequenz: 50 - 60 Hz

Spannungsart: AC/DC

Bemessungsleistung: 22,0 W

Schutzklasse: I

Lichtlenker: Linse

Lichtaustritt: direkt

Lichtverteilung: symmetrisch

Ausstrahlungscharakteristik: breitstrahlend

UGR-Klasse: ≤ 22

Lichtstrom einstellbar: stufenlos

Bemessungslichtstrom: 4080 lm

Leuchteneffizienz: 185 lm/W

Leuchtmittel: LED-M

Inklusive Leuchtmittel: Ja

Farbwiedergabeindex Ra: ≥ 80

Farbtemperatur: 5000 K

Lichtfarbe: 850

Farborttoleranz (SDCM): < 3 SDCM

Photobiologische Sicherheit: RG1

Bemessungslebensdauer L80B50 (tq = 25 °C): 100.000 h

Bemessungslebensdauer L80B10 (tq = 25 °C): 100.000 h

Energieeffizienzklasse Leuchtmittel: B
