# Leistungsbeschreibung (GAEB DA XML 3.1, DA81)
Erstellt mit: Eigenentwicklung RIDI Leuchten GmbH, BMEcat2GAEB, 05.04.2026

## Leistungsverzeichnis

**001 - 2561340SI**
Geräteträger VL2P-GMS MIKI der RIDI LINIA EVO-Produktfamilie. Lichtlenkung durch Abdeckung mikroprismatisch aus PMMA opal, Ausstrahlungscharakteristik symmetrisch, breitstrahlend, Lichtaustritt direkt/indirekt. Leuchtmittel LED-M eingebaut, Austausch durch Fachkraft möglich. Die Leuchte generiert einen Bemessungslichtstrom von 6430 lm in Lichtfarbe 940. Die hohe LED-Lebensdauer von bis zu 100.000 h ermöglicht einen langen Einsatz bei gleichbleibender Beleuchtungsgüte. Hohe Lichtqualität durch eine Farborttoleranz von < 3 SDCM.  Stahl, silber, ähnlich RAL 9006, Schutzart IP54, Zulässige Umgebungstemperatur -25 - 35 °C. Einfaches Einclipsen zur elektrischen Kontaktierung und mechanischen Befestigung im systemgebundenem RIDI LINIA EVO Tragschienensystem. Mit elektronischem Betriebsgerät DALI-2. Austausch durch Fachkraft möglich. Nennspannung 220 - 240 V AC/DC 50 - 60 Hz.

Artikelnummer: 2561340SI

Artikelbezeichnung: VL2P-GMS150-7DASI940MP0650

Produktkategorie: Geräteträger

Einsatzbereich: Bildung|Büro|Data Center|Industrie

Einsatzbereich HACCP: Produktion|Unverpackte Lebensmittel

Leuchtenform: rechteckig

Verstellbarkeit: starr

Maß L: 1500 mm

Maß B: 130 mm

Maß H: 102 mm

Montageart: Stromschiene

Montageort: Tragschiene

Anschlussart: Stromschienenadapter

Art der Verdrahtung: mit Durchgangsverdrahtung

Anzahl Pole: 7

Leiterquerschnitt: 1,5 - 2,5 mm²

Farbe: silber, ähnlich RAL 9006

Schutzart: IP54

Stoßfestigkeitsgrad: IK03

Glühdrahtprüfung: 650 °C

Zulässige Umgebungstemperatur: -25 - 35 °C

Werkstoff des Gehäuses: Stahl

Oberflächenbehandlung des Gehäuses: lackiert

Werkstoff der Abdeckung: PMMA opal

Art der Steuerung: DALI-2

Nennspannung: 220 - 240 V

Frequenz: 50 - 60 Hz

Spannungsart: AC/DC

Bemessungsleistung: 43,0 W

Schutzklasse: I

Lichtlenker: Abdeckung mikroprismatisch

Lichtaustritt: direkt/indirekt

Lichtverteilung: symmetrisch

Ausstrahlungscharakteristik: breitstrahlend

UGR-Klasse: ≤ 19

Lichtstrom einstellbar: stufenlos

Bemessungslichtstrom: 6430 lm

Leuchteneffizienz: 150 lm/W

Leuchtmittel: LED-M

Inklusive Leuchtmittel: Ja

Farbwiedergabeindex Ra: ≥ 90

Farbtemperatur: 4000 K

Lichtfarbe: 940

Farborttoleranz (SDCM): < 3 SDCM

Photobiologische Sicherheit: RG1

Bemessungslebensdauer L80B50 (tq = 25 °C): 100.000 h

Bemessungslebensdauer L80B10 (tq = 25 °C): 100.000 h

Energieeffizienzklasse Leuchtmittel: D
